# Haustüre + Kellertüre
Angebotsaufforderung (GAEB 90, DA83)
Währung: EUR
Auftraggeber: Covivio Immobilien GmbH

## Haustüre + Kellertüre
Datum: 18.03.24

*Hinweis*
Bauvorhaben:  Kaiserwerther Str.
99a-105,113-117  47249 Duisburg

Ausführung  mitte Juni 2024

Gewerk:  Haustüranlage
Kellerausgangstüren

Angaben zum Bauwerk:  7 Häuser zu jeweils 8
  WE, EG und 3  Obergeschosse

*Hinweis*
A) A LLGEMEINE VORBEMERKUNGEN
===========================================
======================

A 1 ) ALLGEMEINES
Dem Leistungsverzeichnis liegen die " Z usätzliche
Vertragsbedingungen für die Ausführung von
Bauleistungen ( Z - V OB / B ) " d er Covivio
Immobilien GmbH in
der aktuellen Fassung zugrunde.
Für sich auf dieses Leistungsverzeichnis beziehende
Beauftragungen gelten die Vertragsbedingungen in
j edem Einzelfall als vereinbart . Sofern zukünftig als
Ersatz für
die aktuell gültigen Z - V OB / B mit dem
Auftragnehmer ( A N ) n eue Z - V OB / B vereinbart
werden, g
elten für nach Gültigkeitsbeginn die neuen Z- VOB / B
beauftragte Leistungen ausschließlich die neuen Z- VOB
/ B .
Für nach diesem Einheitspreisabkommen ausgeführte
Leistungen gelten, e rgänzend zur den jeweiligen
Leistungsbeschreibungen der einzelnen Positionen, b ei
evtl . W
idersprüchen in nachfolgend genannter
Reihenfolge, folgende Bedingungen:
1. d iese " " A llgemeine Vorbemerkungen" " ( A), 2. d
ie sich
anschließenden " " Allgemeine technische
Vorbemerkungen" " (
B ),
3. d ie sich anschließenden " " B esondere technische
Vorbemerkungen" " ( f ür dieses Gewerk ) ( C ),
4. d ie "" Z usätzliche Vertragsbedingungen für die
Ausführung
von Bauleistungen Z- VOB / B " " ,
5. B austellenordnung der Covivio Immobilien GmbH in
der
j eweils gültigen Fassung.
Mit erhalt der Bestellung erklärt der Auftragnehmer,
dass von
i hm sämtliche gesetzlichen, b ehördlichen und
berufgenossenschaftlichen Auflagen erfüllt werden, d ie
zur
Ausführung der Leistungen erforderlich sind .
Es dürfen nur solche Materialien verwendet werden,
über die
der Auftragnehmer das uneingeschränkte
Eigentumsrecht besitzt und die vollkommen frei von
Rechten
Dritter sind.
Für die Ausführung der Arbeiten ist Fachpersonal in
ausreichender Zahl einzusetzen.
Hierbei ist darauf zu achten, dass für die Ausführung
sämtlicher
Arbeiten unsere Baustellenordnung in der
j eweils gültigen Fassung zu beachten ist, d ie dem
ausführenden Fachpersonal in geeigneter Form zur
Kenntnis zu geben ist.
Der Einsatz von Subunternehmern ist lediglich in
schriftlicher
Absprache mit dem Auftraggeber erlaubt .
A 2 ) K UNDENDIENST
Die Arbeiten werden z. T . i n bewohnten Häusern
ausgeführt.
Der Auftraggeber ( A G) e rwartet vom AN tatkräftige
Unterstützung bei den Bemühungen, b erechtigten
Mieterwünschen zu entsprechen. D azu gehören
insbesondere
folgende Verpflichtungen :
1) A lle Handwerker /M itarbeiter des AN haben die
Verpflichtung, K unden ( M ietern ) h öflich und
hilfsbereit zu
begegnen. I n Gesprächen mit den Mietern ist das
Bemühen
von Covivio Immobilien, u m einen verbesserten
Kundendienst herauszustellen .
2) D ie Mieter sind rechtzeitig vor Durchführung der
Reparaturarbeiten zu verständigen, g gf . d urch
Aushang
i m Treppenhaus oder auch individuelle
Terminvereinbarung mit
dem einzelnen Mieter .
3) R eparaturen sind sofort, s pätestens innerhalb von
2
Arbeitstagen nach Beauftragung, durchzuführen.
Sofern die Frist aus Gründen, d ie der AN nicht zu
vertreten hat,
nicht einzuhalten ist, i st der AG unverzüglich
zu unterrichten .
4) S oweit persönliche Schutzausstattung ( PSA ) e
rforderlich
i st, hierzu zählen auch Artikel zur Wahrung der
Notwendigkeiten im Rahmen eines erhöhten
Infektionsschutzes
, s ind diese entsprechend den gesetzlichen
Anforderungen bzw. d er situativen Notwendigkeit immer
einzusetzen.
5) M öbel und sonstiges Mietereigentum, B odenflächen
und
angrenzende Bauteile etc . i m Bereich der
auszuführenden Arbeiten sind durch Folie, evtl . S
chaltafeln
oder Ähnliches zu schützen.
A 3 ) P REISE
Soweit und sobald Überschreitungen absehbar sind, i st
hierüber der Abteilung Einkauf des AG ein
schriftliches Angebot einzureichen und eine gesonderte
Vereinbarung zu treffen.
In den Einheitspreisen sind sämtliche Kosten, wie Lohn-
,
Material - u nd Nebenkosten, hierzu gehören auch
erforderliche Hygieneschutzartikel, e nthalten, i
nsbesondere
auch:
1) K oordination / Terminabsprache( n ) m it dem ( den
) M ieter
( n ) / K undenbetreuer ( n ) / B auleiter ( n )
2) s ämtliche Fahrt- u nd Transportkosten,
3) s ämtliche tariflichen Zulagen wie z. B. S chmutz- u
nd
Staubzulagen, Z ulagen für ekelerregende
Arbeiten etc . ,
4) d ie Gestellung, V orhaltung und spurlose Entfernung
aller
erforderlichen Gerüste und Absperrungen ( ggf .
auch Warnschilder ) b is zu einer Höhe der Arbeitsbühne
von 2
m ; die Mitbenutzung der Gerüste ist allen mit
Reparaturarbeiten beschäftigten Firmen kostenlos zu
gestatten,
5) B efestigungsmittel aller Art ; Hilfsstoffe wie
Nägel, B
i ndedraht und Kleinmaterial sowie alle Baustoffe, die
zur kompletten Erstellung der Leistung erforderlich
sind,
6) d ie Abdeckung von Einrichtungsgegenständen zum
Schutz
vor Beschädigung und Verschmutzung
7) d as, g gf . t ägliche, Säubern der Arbeitsstelle ;
hierzu gehört
auch die Beseitigung von Verunreinigungen des
Treppenhauses und/ o der der Hauszuwegungen,
8) d er Ausbau und Abtransport sowie die ordnungsgemäße
Entsorgung, e inschließlich Kippgebühren,
sämtlichen Bauschutts und aller alter, schadhafter
Teile . T eile
, für die sich der AG eine generelle oder
einzelfallbezogene Prüfung vorbehalten hat, sind bis zu
diesem
Zeitpunkt, l ängstens jedoch für die Dauer von
10 Wochen, vom AN vorzuhalten und dürfen erst danach
entsorgt werden .
9) A lle weiteren Nebenleistungen, d ie zur Erfüllung
der in den
Leistungspositionen beschriebenen
Hauptleistungen, u nter Beachtung aller einschlägigen
Vorschriften, e rforderlich sind, i m EPA aber nicht
gesondert aufgeführt sind.
Erforderliche Zusatzleistungen, d ie in den
nachfolgenden
Leistungspositionen nicht enthalten sind, s ind als
Nachtrag dem zuständigen Bauleiter vor Ausführung zur
Genehmigung aufzugeben. D ie Preise für derartige
Zusatzleistungen sind auf der Kalkulationsbasis des
Leistungsverzeichnisses zu kalkulieren. D iese
Positionen sind so ausreichend und umfassend zu
beschreiben,
d ass sowohl eine sachlich- f achliche als
auch eine kalkulatorische Nachprüfung durch den
Auftraggeber
gewährleistet ist, h ierzu gehört insbesondere
die Angabe der verfahrenen Stunden.
Die Einheitspreise sind Nettopreise. Sie gelten
zuzüglich der
zum jeweiligen Leistungserbringungszeitpunkt
gültigen Mehrwertsteuer.
A 4 ) A BRECHNUNG
Maßgebend für die Abrechnung ist das nach
Fertigstellung der
Arbeiten durch den Auftragnehmer zu
nehmende Aufmaß, s owie die Bestätigung des
zuständigen
Bauleiters, d ass die Leistungen durchgeführt
wurden.
Das testierte Aufmaß bzw . die Bestätigung ist vom
Auftragnehmer mit der Schlussrechnung einzureichen.
Der Auftraggeber ist berechtigt, jederzeit ein
gemeinsames
Aufmaß zu verlangen.
A 5 ) N achhaltigkeit
Als eines der führenden Wohnungsunternehmen sehen wir
uns
mit unseren Partnern in der Verantwortung
i m Thema Nachhaltigkeit : E s ist unsere Pflicht, W
i rtschaftlichkeit, U mweltverträglichkeit und
Lebensqualität
miteinander in Einklang zu bringen . Dazu gehört
selbstverständlich auch, das Klima zu schützen,
Ressourcen
effizient zu nutzen und den Menschen ein angenehmes
Lebensumfeld zu gestalten. D azu möchten wir
beitragen mit unserem Denken und Handeln, m it den
verwendeten Produkten und Lösungen.
Dabei geben wir innerhalb unseres
Leistungsverzeichnisses
dementsprechend umweltverträgliche Produkte
als Standard vor und verweisen auf die sachgemäße
Handhabung und Entsorgung im Rahmen der von uns
beauftragten Arbeiten.
A 6 ) S ONSTIGES
Die in diesen Bedingungen festgelegten Pflichten hat
der AN
j edem Dritten aufzuerlegen, dessen er sich zur
Erfüllung dieser Pflichten bedient .
Das Leistungsverzeichnis darf weder ganz noch teilweise
in
irgendeiner Form Dritten entgeltlich oder
unentgeltlich zugänglich gemacht werden .

*Hinweis*
B) A LLGEMEINE TECHNISCHE VORBEMERKUNGEN
=======================================================

B 1 ) ALLGEMEINES
Für Lieferung und Ausführung gelten neben dem
Leistungsverzeichnis :
1. d ie neuesten DIN- Vorschriften, VDE - u nd VDI- R
ichtlinien
2. d ie Vorschriften der zuständigen Behörden ( z. B .
B auaufsicht, G ewerbeaufsicht, B randverhütung, T ÜV,
Berufsgenossenschaften und Versorgungsbetriebe,
3. d ie Bestimmungen der Gerüstbauordnung
4. D ie Festlegungen des jeweiligen
Werkstoffherstellers. D ie Werkstoffe müssen den
geforderten
Bedingungen der Leistungsbeschreibung entsprechen.
B 2 ) FACHSPEZIFISCHE NACHWEISE
Fachspezifische Nachweise, z. B. f ür den Umgang mit
Asbest, P AK, und dergleichen, sind auf Anforderung
des (A G ) j ederzeit und umgehend zu erbringen.
Bei wesentlichen Änderungen z . B. Ausscheiden eines
befähigten Mitarbeiters oder Auslaufen eines
befristeten Nachweises ( z . B. Schweißnachweis) ist
der AN verpflichtet, dies unverzüglich beim ( A G )
schriftlich anzuzeigen und ggf. angebotene Aufträge
abzulehnen. E benso sind die jeweils gültigen
Unfallverhütungsvorschriften zu beachten und unbedingt
einzuhalten.
B 3 ) GEBÄUDESCHÄDEN
Falls dem Auftragnehmer bei der Durchführung der
Arbeiten weitere Gebäudeschäden bekannt werden ( a uch
an anderen Gewerken), s o hat er den zuständigen
Bauleiter des Auftraggebers hierüber umgehend zu
unterrichten.
B 4 ) LAGER - UND ABSTELLFLÄCHEN
Die Errichtung von Lager - u nd Arbeitsplätzen ist mit
der jeweiligen Bauleitung vorher abzustimmen.
Baustoffe und Bauteile dürfen nicht in den
Treppenhäusern und / oder auf anderen Verkehrsflächen
gelagert
werden.
Bauschutt darf grundsätzlich nicht im Gebäude gelagert
werden.
B 5 ) BEDINGUNGEN FÜR DIE ENTSORGUNG VON ABFÄLLEN
Der Auftragnehmer ist verpflichtet, die beim
Auftraggeber anfallenden Abfälle ordnungsgemäß und
sofort zu
entsorgen . Zu diesem Zweck hat er die einschlägigen
Gesetze, V erordnungen und sonstigen
öffentlichrechtlichen
Vorschriften z. B . d as Kreislaufwirtschafts - u nd
Abfallgesetz - einzuhalten. Eine Zwischenlagerung
von Abfällen ist nicht gestattet.
Sollten die für den Transport und die Entsorgung
erforderlichen Genehmigungen erlöschen, i st dies dem
Auftraggeber unverzüglich schriftlich mitzuteilen. M it
Übernahme der Abfälle durch den Auftragnehmer gehen
Eigentum, G efahr, Verkehrssicherungspflicht und
öffentlich- rechtliche Verantwortung auf diesen über .
Der Auftraggeber behält sich vor, z u prüfen, ob der
Auftragnehmer seinen Pflichten nachgekommen ist.
Hierzu kann der Auftraggeber Einsicht nehmen in die vom
Auftragnehmer nach öffentlich - rechtlichen
Vorschriften zu führenden Nachweisbücher und in den
Genehmigungsbescheid der angefahrenen
Abfallentsorgungsanlage, d essen Vorlage der
Auftragnehmer zu bewirken hat.
Der Auftragnehmer hat zur Abdeckung aller - s owohl
seiner als auch die des Auftraggebers sich aus der
Abfallbeseitigung ergebenden Haftungsrisiken unter
Einschluss des Gewässerschäden- H aftungsrisikos - auf
seine Kosten eine Haftpflichtversicherung in
ausreichender Höhe für Personen- , Sach - u nd
Vermögensschäden abzuschließen und dem Auftraggeber den
Abschluss auf Verlangen nachzuweisen.
Diese Regelung lässt die Haftung des Auftragnehmers
unberührt .
B 6 ) BAUSTOFFE UND EINBAUTEILE
Sämtliche Baustoffe und Einbauteile müssen hinsichtlich
ihrer Art und ihrer Verarbeitung den bei Ausführung
aktuellen DIN- Vorschriften und sonstigen anerkannten
bautechnischen Richtlinien entsprechen . In der Regel
sind gütegeschützte Baustoffe und Einbauteile zu
verwenden. D er Auftraggeber kann einen Gütenachweis
für
diese Materialien verlangen. Wenn nicht gütegeschützte
Baustoffe oder Einbauteile angeboten oder
eingebaut werden, hat der Auftragnehmer auf seine
Kosten den Gütenachweis zu erbringen. Der
Auftraggeber ist berechtigt, die Verwendung nicht
normengerechter oder ungeeignet erscheinender
Materialien abzulehnen. D er Auftraggeber ist in
begründeten Fällen berechtigt, Materialproben zu
entnehmen
und prüfen zu lassen.
B 7 ) SCHADSTOFFE . I NSBESONDERE ASBEST
Bekanntlich wurde bis in die 1 990e r Jahre hinein
Asbest als bevorzugter Baustoff bei Errichtung von
Gebäuden verwendet. A sbest war nicht nur als Baustoff
in Beton eingebunden . Er fand auch Verwendung
z. B . i n speziellen Klebern für Fliesen oder anderen
Bodenbelägen oder in den zu verwendeten Bauteilen
selbst.
Wir gehen davon aus, d ass Ihnen als Handwerksfirma
zwar grundsätzlich die abstrakte Gefahr einer
Asbestkontamination bewusst ist, m öchten Sie jedoch
nochmals in Bezug auf den Umgang mit Asbest
sensibilisieren.
Bei sämtlichen Arbeiten an Asbestprodukten, w ie z. B .
b ohren, s ägen, s chneiden oder herausreißen, k önnen
Asbestfasern freigesetzt werden, d ie, b ei
ungesichertem Umgang, i m schlimmsten Falle zu einer
schweren
Lungenerkrankung der tätigen Personen, also auch Ihren
Mitarbeitern, f ühren können.
Aus diesem Grunde hat der Gesetzgeber auch gemäß TRGS
519 (T echnische Regeln für Gefahrstoffe )
verfügt, dass nur zugelassene Fachbetriebe, d ie über
die entsprechende Sachkunde verfügen, asbesthaltige
Materialien entfernen und entsorgen dürfen .
Bei sämtlichen Arbeiten ist daher immer kritisch zu
prüfen, o b Bauteile Asbest enthalten könnten und im
Verdachtsfall, v or Ausführung von Arbeiten, u nsere
Bauleitung zu Rate zu ziehen, um mögliche
Gesundheitsgefährdungen Ihrer Mitarbeiter und unserer
Mieter zu verhindern .

### Bereich 1 Haustüranlage

**1.10 Vorh. Haustüranlage ausbauen und entsorgen**
ausbauen und entsorgen
Grösse: ca. 2,40 x 2,20 m
Menge: 7,000 St

**1.20 Aluminium - Haustüranlage liefern**
Aluminium - Haustüranlagen

aus thermisch getrennten Profilen, Profiltiefe 72 mm,
einbrennlackiert von ca.
ca. 2,30 m Breite und ca. 2,10 m Höhe,
liefern und montieren.

Die Haustüranlage besteht aus einer Tür von
1,00 m Breite
und einem daneben angeordnetem feststehendem Seitenteil
Tür und Seitenteil sind durch je zwei  90 mm

breite Querriegel in 6 Felder unterteilt.
Farbe der Profile: RAL 7016 (innen und außen)

Verglasung:  3-fach-Wärmeisolierverglasung aus VSG,
  klar, Ug = 0,70 W/m²K

Wärmedurchgangskoeffizient: U = 0,95 W/m²K
Bewertes Schalldämmmaß: Rw = 32 dB
Schlagregendichtheit, Klasse: 4A
Luftdurchlässigkeit, Klasse: 2
Wiederstandsfähigkeit Windlast, Klasse: B2

Vorbereitung für Videosprechanalage Fa.
Busch-Jaeger-Welcome - Loch in Tür-Element.
Im Preis ist einzukalkulieren, das  Ausschäumen
mit PU-Schaum, die inneren Einputzarbeiten,
sowie die innere dauerelastische Versiegelung.
(4-seitig)

Beschläge:  3 St. LM - Bänder
  1 St. Riegelfallenschloß, 2- tourig
  1 St. Profilzylinder mit innerem  Drehknauf,
27 Schlüssel
  1 St. elektrischer Türöffner
  1 St. Türdrücker innen
  1 St. Flachformtürschließer
  1 St. Türfeststeller
  1 St. thermisch getrennte Bodenschiene
  1 St. Türgriff, Rundrohr, V2a, ca. 1800  mm
lang, senkrecht
  1 St. Edelstahl-Blech am unteren Riegel

.
Menge: 7,000 St

**1.30 Briefkastenanlage mit 8 Wohneinheiten**
8.-teilige RENZ - Briefkastenanlage, bestehend aus:

  1 St. Frontplatte 12-4-53312
  8 St. Einwurfklappen 12-4-63312
  8 St. Installationskasten 11-2-17113
  1 St Lichtschild mit Knopf RSA 2
  8 St. Klingelknopf beleuchtet
  8 St RSA 2 Namenesschilder mit ALU-
  Klingelknopf, beleuchtet anstatt
Klingelmodulen
  1 St Sprechgitter RSA, 66-9-01311

Die Schlüssel der Haustüranlage sind den Mietern
auszuhändigen. Ein Protokoll der Schlüsselübergabe ist
der Bauleitung zu übergeben.
Menge: 7,000 St

**1.40 innere Verleistung mit ALU Leisten**
innere Verleistung v.g. Türen mit
Alu-Leisten in der Farbe der Haustür
(pulverbeschichtet)
Menge: 7,000 St

**1.50 Namensschilder**
weißer Grund schwarze Schrift

für vorstehende Klingeltaster, Einwurfklappen
und Entnahmetürchen liefern, den jeweiligen
Mieternamen eingravieren und einlegen.
Menge: 168,000 St

**1.60 Ausbau Kellerausgangstüre**
Vorhandene Kellerausgangstüre ausbauen
Menge: 8,000 St

**1.70 Kellerausgangstüre**
Kellerausgangstüre als Nebeneingangstüre

Türanlage als Nebeneingangstüre aus Kuststoff,
bestehend aus 1 Stück Drehtür mit Anschlagsdichtung
liefern und montieren inkl. Deckleisten und
Versiegelung.

Maße: ca. 80x 192

Montage seitlich am Mauerwerk sowie oben und unten an
Betondecke.
Die Bodenanschlagschiene ist im vorhandenen Bodenbelag
einzufräsen.

Farbe: RAL7016 Anthrazitgrau

Verglasung 1/3 der Fläche:
Thermoplus-Wärmeisolierglas Ug = 1,1 W/m²K, 2 x 6 mm
VSG-Sicherheitsglas, Weißglas

Sandwichfüllung 2/3 der Fläche

Türflügel:
1 Stück Drehtür, einwärtsschlagend

Ausstattung:

1 Stück Edelstahl-Türdrücker innen, glänzend
1 Stück Edelstahl-Stangengriff, glänzend Durchmesser 40
mm, Länge ca. 600 mm
1 Stück Edelstahl-Sockelblech
 (Gleichschließend mit der Haustüranlage)
Menge: 8,000 St

**1.80 Kellerausgangstür und Treppenhausabschluss mit gleichschließendem Profilzylinder ausstatten**
Vorgenannte Türen mit gleichschließendem Profilzylinder
ausstatten.

11 x  Treppenhausabschluss
9 x  Kellerausgangstüre Außenbereich

Folgende gleichschließende Zylinder für die Häuser
99a
101-105
113-117
Menge: 12,000 St

### Bereich 2 Lohnarbeiten

#### Abschnitt 2.1 Text nicht vorhanden !

**2.1.10 Facharbeiter**
Menge: 6,000 Std

**2.1.20 Bauhelfer/ Helfer**
Menge: 6,000 Std

## Zusätzlicher Text
Aufmaß

Maßgebend für die Abrechnung ist das nach Fertigstellung aller Arbeiten
gemeinsam mit Ihnen und unserer Bauleitung zu nehmendem Aufmaß.
